# Skalitzer Str. 95
Angebotsaufforderung (GAEB DA XML 3.0, DA83)
Projekt: 017372
Währung: EUR
Vergabeart: Freihändige Vergabe
Abgabeort: Covivio Immobilien GmbH Lietzenburger Str. 90 10719 Berlin F
Ausführungsbeginn: 01.06.2026
Ausführungsende: 27.11.2026
Auftraggeber: Covivio Wohnen GmbH, c/o Covivio Immobilien GmbH, Lietzenburger Str. 90, 10719 Berlin
Erstellt mit: GXML Toolbox V3.3 R20230829, iTWO_64 V24.0.454, 20.04.2026

## LEISTUNGSÜBERSICHT
Aufstellen, Vorhalten und Abbauen eines Fassadengerüstes.

| Art | Menge | Vorhaltedauer | Lage |
| --- | --- | --- | --- |
| Fassadengerüst | ca. 950 m² | 22 Wochen | Straße |
| Fassadengerüst | ca. 1.100 m² | 22 Wochen | Hof |

## ALLGEMEINE PROJEKTBESCHREIBUNG SKA 95
Grundstück:
Skalitzer Str. 95, 95a, 10999 Berlin

Projekt Kürzel:
SKA 95

Fassade: Gerüststellung für Sanierung und Malerarbeiten
Bei dem Bauvorhaben Skalitzer Str. 95, 95a handelt es sich um ein 5-geschossiges (EG-4.OG) Mehrfamilienhaus, bestehend aus dem Vorderhaus, einem Hinterhaus, einem Seitenflügel und einem eingeschössigen Gewerbehaus im 2. Hof.

Das Gebäude ist unterkellert und die Fassaden sind verputzt. Die Bestandswände bestehen aus Mauerwerk und der Dachstuhl aus Holz. Die Geschossdecken sind mit Ausnahme der Massivdecke über dem Kellergeschoss ebenfalls in Holzbauweise errichtet worden. Das Dach ist zum Teil mit Dachsteinen und Dachpappe gedeckt. Straßenseitig verfügt das Mehrfamilienhaus über kleine Balkone.

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
## ZUSÄTZLICHE TECHNISCHE VORBEMERKUNGEN - GERÜSTARBEITEN
Der sachliche Geltungsbereich ergibt sich ebenso wie die technische Ausführung aus den ATV:
DIN 18451 Gerüstarbeiten und den anerkannten Regeln der Technik.

Ergänzend sind u.a. folgende ATV zu berücksichtigen:
DIN 18 299 Allgemeine Regelungen für Bauarbeiten jeder Art.

Weiterhin gelten sämtliche europäischen und nationalen Vorschriften, Merkblätter, Stoff- und Prüfnormen usw. jeweils in ihrer aktuellen Fassung. Als vereinbart gelten weiterhin die Herstellerverarbeitungsangaben, Zulassungen und Empfehlungen der jeweiligen Fachverbände.

2.0 Ausführung und Konstruktion

2.1 Allgemeine Hinweise
Verankerungselemente aus Stahl, die in das einzurüstende Bauwerk eingehen, müssen korrosionsgeschützt sein.
Rüstungen sind generell als typgeprüfte Stahlrohr- Rahmenrüstungssysteme anzubieten und aufzubauen. Weichen Konstruktionen von den typgeprüften Zulassungen der Hersteller ab, hat der Auftragnehmer unaufgefordert zu seinen Lasten den entsprechenden statischen Nachweis aufzustellen und erforderlichenfalls prüfen zu lassen.
Gleichfalls besorgt der Auftragnehmer die erforderlichen Sondernutzungserlaubnis, VrAO zur Absperrung, bzw. Inanspruchnahme öffentlichen Straßenlandes und bringt eine hierfür ggf. erforderliche Bürgschaft bei. Die Kosten für die Nutzung des öffentlichen Grundes wer- den bauseitig übernommen.
Rüstungen sind erst nach Arbeitsaufforderung durch den AG ab- oder umzubauen. Rüstungen sind spätestens drei Tage nach Freimeldung zu demontieren/ umzubauen und unverzüglich abzufahren. Nach diesem Termin geht die Gefahrtragung für die Beschädigung noch eingerüsteter Bauteile auf den Auftragnehmer über.
Die Kennzeichnung der Fassaden-, Raum- und Stützgerüste mit der Bezeichnung der aufstellenden Firma einschl. Telefonnummer sowie des flächenbezogenen Nutzungsgewichtes ist unverzichtbar. Die Anbringung jeglicher Werbeflächen an der Rüstung, auch für den Betrieb des Auftragnehmers, bedarf der ausdrücklichen Zustimmung des Auftraggebers.
Bei Arbeitsgerüsten als Standgerüste mit längenorientierten Gerüstlagen (Fassadengerüste) sind alle Arbeitslagen, bei Standgerüsten mit flächenorientierten Gerüstlagen (Raumgerüste) ist eine Arbeitslage mit Gerüstbelägen auszustatten.

2.2 Gebrauchsüberlassung
Die Rüstung und sämtliche Sicherheitsvorrichtungen (z. B. Beleuchtung, Abschrankungen, Brustwehr) sind in mindestens wöchentlichen Abständen vom Auftragnehmer zu kontrollieren. Die Rüstung ist anderen Unternehmern zur Ausführung ihrer Arbeiten zu überlassen. Sie ist so zu erstellen, dass sie von allen am Bau beteiligten Gewerken ohne Umbauarbeiten gefahrlos genutzt werden kann.

2.3 Ausführung
Der Auftragnehmer informiert sich vor Gerüststellung über die Lage vorgesehener Arbeitsabschnitte und Ausführungstermine. Der
Regelabstand der Hauptgerüste ohne Konsolen von der Außenwand beträgt grundsätzlich 40cm. Auf abweichende Angaben im Leistungsverzeichnis oder bei der Anlaufbesprechung ist zu achten.

Die Rüstung ist so aufzustellen, dass das ungefährdete Betreten und Passieren der Baustelle für Bewohner und Handwerker möglich ist. Alle Eingänge und Zuwegungen sind in voller Größe von der Rüstung freizuhalten bzw. zu überbauen.

In der Nähe von Bauwerken, Leitungen, Kabel, Vegetationsflächen (Bäume, Pflanzen, etc.) und dergleichen müssen die Arbeiten mit der gebotenen Sorgfalt ausgeführt werden. Gefährdete Vegetationsflächen sind zu schützen, dabei ist die DIN 18 920 zu beachten.

Sofern im Leistungsverzeichnis nicht näher beschrieben, erfolgt die Gerüstverankerung nach den allgemeinen technischen Regeln. Im Zuge der Leistungserfüllung ist es Aufgabe des Auftragnehmers, sich fachkundig mit dem Auftraggeber oder dessen Vertreter über die Gerüstverankerung an der Fassade oder sonstigen Bauteilen abzusprechen. Die Verankerung ist so zu wählen, dass die Verankerungstechnik und das Schließen der Verankerungslöcher auf den Schichtenaufbau des Bauteilelementes (geputzte Fassade, Fassade mit Thermohaut geputzt, Ziegelsichtmauerwerk, Betonsichtflächen, Metallfassaden, Fassadenverkleidungen sonstiger Art etc.) abgestimmt ist. Auf Verlangen des AG ist ein Verankerungsplan zu erstellen und mit dem AG abzustimmen.

Werden Gerüste auf wasserführenden Flächen, wie Vordächer, Dachterrassen und Flachdächer erstellt, hat der Auftragnehmer dafür zu sorgen, dass die wasserführende Eindichtung durch die Gerüstbelastung nicht perforiert bzw. beschädigt wird. Diese Flächen dürfen nur im Rahmen der zulässigen Belastung genutzt werden. Im Zweifel ist die Bauleitung zu informieren.

Bohlen und Abdeckungen sind gegen Verschieben zu sichern. Sämtliche Etagen des Gerüstes sind mit vollständigem Bohlenbelag, Rückenlehnen, Schutzgeländern, Bordbrettern sowie mit Leitergängen zu versehen.
In Abständen von höchstens 20 m ist jeweils ein Leitergang vorzusehen, so dass abschnittweise abgerüstet werden kann. Die Rüstung ist so zu erstellen, dass die Gerüstlagen auch bei Höhenversetzen des Untergrundes in selber Höhe durchlaufen. Es sind Etagenhöhen von Bohlenbelag zu Bohlenbelag von 1,90 - 2,00 m einzuhalten. Dabei darf der oberste Bohlenbelag nicht mehr als 1,00 m tiefer als OK Dachgesims liegen. Gerüste, die unter Nichtbeachtung dieser Forderungen aufgestellt und dadurch von anderen Handwerkern nicht benutzt werden können, sind nach Angabe des AG kostenlos umzubauen bzw. zu ergänzen.

Der Auftragnehmer informiert sich vor Ausführung der Einrüstung, welche Fassadenbereiche zur Befestigung der Rüstung freigegeben sind und wie Gerüstankerlöcher in Putzflächen zu schließen sind. Metallgerüste sind gegen statische Aufladung zu erden.

2.4 Planung
Werkplanung erfolgt durch den AN rechtzeitig vor Ausführungsbeginn zur Freigabe, mit Angabe Abstände, Höhen, Lage, Leitergang, Rückbauabschnitte, etc.

## ALLGEMEINE TECHNISCHE VORBEMERKUNGEN
01  Allgemeines
Anschlüsse für Wasser, Energie werden durch den AG in erforderlichem Maß auf dem Baufeld zur Verfügung gestellt. Die Kosten hierfür werden über einen in der Auftragsverhandlung festzulegenden Prozentsatz von der Schlussrechnungssumme in Abzug gebracht. Die Verteilung der Medien vom Übergabepunkt (z. B. Baustromverteiler des AG) bis zum Arbeitsplatz ist Sache des AN.

Für vom AN selbst vorgesehene Lagerflächen u.ä. besteht generelle Abstimmungspflicht mit dem AG. Der AN kann ggf. aus Platzgründen keine eigenen Tagesunterkünfte, Magazincontainer, etc. aufstellen.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 010 Gerüstarbeiten
Datum: 20.04.2026

### Titel 01 Gerüstarbeiten

#### Abschnitt 01.01 Vorbereitende Maßnahmen

**01.01.0010 Standsicherheitsnachweis, Gerüst**
*** Pauschalposition
Standsicherheitsnachweis für Gerüst Konstruktion, sowie für die daran
zu verankernden Hebezeuge, Bauaufzüge u.dgl., unter Berücksichtigung
der am Gebäude gegebenen Verankerungsmöglichkeiten. Die statische
Berechnung ist dem Bauherrn in 2-facher Ausfertigung vorzulegen.

Art des Gerüsts: Arbeit- und Schutzgerüst
Menge: 1,000 psch

**01.01.0020 Werkplanung, aufstellen+zur Freigabe einreichen**
*** Pauschalposition
Aufstellen und mindestens 3 Wochen vor Leistungsbeginn zur Freigabe
durch den AG einreichen einer prüffähigen Werkplanung aller erforderlichen
Rüstarbeiten mit Angabe der geplanten Abstände zum Gebäude, Abstand zur
Traufe, Konsolen, Lage und Ausbildung des ggfs. erforderlichen (Dach-)
Fanggerüstes, Lage des Treppenturms sowie des ggfs. vorhandenen
Bauaufzugs mit dessen Verankerung, Gitterträgern über Kellerabgängen, Durchfahrt
und Treppenraumeingängen sowie gegebenenfalls erforderlicher
Passantenschutzdächern.
Die Planung ist mittels CAD Programm oder gleichwertiger Software zu erstellen
und einzureichen.

Art des Gerüsts: Arbeit- und Schutzgerüst
Menge: 1,000 psch

**01.01.0030 Verankerungsprotokoll, Gerüst**
*** Pauschalposition
Protokoll der Gerüstverankerungen erstellen für nachfolgend
beschriebenes Gerüst, Protokoll gemäß BGI/GUV-I 663.
Menge: 1,000 psch

#### Abschnitt 01.02 Fassadengerüst

**01.02.0010 Fassadengerüst, LK3, W09, liefern+montieren+rückbauen**
Arbeitsgerüst für Fassadenarbeiten als längen orientiertes Standgerüst
ohne Bekleidung mit Holzbohlen, gemäß DIN EN 12811-1 und
DIN EN 12810-1, einschl. An- und Abtransport sowie Auf- und Abbau

Art des Gerüstes: Fassadengerüst
Lastklasse: LK3
Breitenklasse: W09 (IW = 1,00m)
Wandabstand: 0,40 m von Außenkante Rohfassade
bis Außenkante Gerüstbohle
Höhe: bis fertiger Traufe (ca. 22 m ü. OKG)
Standfläche: eben, normal belastbar
Untergrund Fassade: MW
Verwendungszweck: Fassadenarbeiten

| Straße: | ca. 950,0 m2 |
| --- | --- |
| Hof: | ca. 1100,0 m2 |
Menge: 2050,000 m2

**01.02.0020 Fassadengerüst, LK3, W09, Gebrauchsüberlassung+Wartung**
Gebrauchsüberlassung des vorbeschriebenen Fassadengerüstes
über die Grundeinsatzzeit hinaus, Arbeits- und Schutzgerüst gemäß
DIN EN 12811-1, einschl. Wartung und eventuell erforderlicher
Reparaturen
Menge: 45100,000 m2Wo

**01.02.0030 Erschwerniszulage verlängerter Transportweg, Innenhof**
Erschwerniszulage für den verlängerten Transportweg auf den
Innenhof.

Durchfahrt: h ca. 3,50 m, b ca. 2,90 m
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
Aufstellort: Innenhof
Menge: 1100,000 m2

**01.02.0040 Treppenturm, LK4, liefern+montieren+rückbauen**
Treppenturm gemäß DIN EN 12811-1, vorgebaut vor Fassadengerüst,
inkl. Doppelhandlauf und Stirngeländer, einschl. An- und Abtransport
sowie Auf- und Abbau.

Laufbreite:  0,6 m
Lastklasse:  LK4
Höhe:  bis fertiger Traufe (ca. 23 m ü. OKG)
Art des Gerüstes: Fassadengerüst
Standfläche: eben, normal belastbar
Montageort: Straßen- und Hoffassade
Menge: 60,000 m

**01.02.0050 Treppenturm, LK4, Gebrauchsüberl.+Wartung**
Gebrauchsüberlassung des Treppenturms der Vorposition über die
Grundeinsatzzeit in der zugehörigen Position benannt, einschl. Wartung
und eventuell erforderlicher Reparaturen.

Montageort:  Straßen- und Hoffassade

Abrechnung: je steigendem Höhenmeter montierter Treppenturm und
angefangener Woche
Menge: 1320,000 mWo

**01.02.0060 Zugangsbeschränkung Treppenturm Seekieferplatten**
Holzverkleidung aus Seekieferplatten um den Treppenturm
anbringen, um den Zugang für Dritte zu beschränken.
In diese Konstruktion ist eine Tür (Breite= 70cm) mit einer
Vorrichtung für ein Vorhängeschloss einzubauen
(Vorhängeschloss bauseits).

Gesamthöhe= ca.3,00m
Länge Holzverschalung umlaufend um den Treppenturm
Menge: 3,000 Stk

**01.02.0070 Gerüstüberbrückung, Gitterträger, liefern+montieren+rückbauen**
Gerüstüberbrückung mittels Gitterträgern paarweise oberhalb von
Abgängen, Durchgängen, Auffahrten, Fundamenten oder sonstigen
Bereichen für spätere Zugänglichkeit oder mangelnder Tragfähigkeit
montieren. Die Gerüstrahmen im überbrückten Feld sind auszulassen,
einschl. An- und Abtransport, sowie Auf- und Abbau, einschl. aller
erforderlicher Befestigungs- und Verbindungsmittel. Der untere Teil der
Gitterträger ist bei lichten Durchgangshöhen von unter 2,00m mit
Schaumstoff und Warnband zur Vermeidung von Verletzungen zu sichern.

Lichte Überbrückungslänge:  ca. 5,00m
Lichte Durchgangshöhe: mind. 2,00m
Montageort: Hauseingang, Hofeingänge, Durchfahrt

Abrechnung: Abrechnung paarweise je m Öffnungsüberbrückung
Menge: 35,000 m

**01.02.0080 Gerüstüberbrückung, Gitterträger, Gebrauchsüberl.+Wartung**
Gebrauchsüberlassung der Überbrückung mittels paarweise
angeordneten Gitterträgern der Vorposition über die Grundeinsatzzeit
in der zugehörigen Position benannt, einschl. Wartung und eventuell
erforderlicher Reparaturen

Montageort: Straßenfassade, Überbrückung Hauseingang, Hofeingänge

Abrechnung: Abrechnung paarweise je m Öffnungsüberbrückung
und angefangener Woche
Menge: 770,000 mWo

**01.02.0090 Gerüstbekleidung, Schutznetz aus Polypropylen**
Vollflächige Gerüstbekleidung gemäß DIN 4420-1 als Sicht-,
Witterungs- und Staubschutz mit Schutznetz. Ausführung mit
hochfestem Polypropylen (PP) nach DIN EN 1263-1,
Energieaufnahme 4,2 kJ

Farbe: grün
Baustoffklasse nach DIN 4102-1: B1
Menge: 2050,000 m2

**01.02.0100 Gerüstbekleidung, Schutznetz, Gebrauchsüberlassung**
Gebrauchsüberlassung der vollflächigen Gerüstbekleidung
gemäß DIN 4420-1 mit Schutznetz aus Polypropylen.
Menge: 45100,000 m2Wo

**01.02.0110 Passantenschutztunnel, liefern+montieren+rückbauen**
Fußgänger- bzw. Passantenschutztunnel für das sichere Umleiten
von Fußgängern und Radfahrern an Baustellen. Schützt gegen
fallendes Material, als Schutzgerüst mit Rieselschutz, Tunnelabdeckung,
einseitigen Seitenwänden Tastleisten beidseitig und Seitenschutz sowie
beidseitigen Rampen, Montage gem. Werkplanung entweder unterhalb
oder vor dem Fassadengerüst

lichte Breite: ca. 1,60m
lichte Höhe: ca. 2,20m
Standfläche: eben, normal belastbar
Verwendungszweck: Passantenschutztunnel Gehweg
Montageort: Straßenseite, öffentliches Straßenland

Abrechnung: je laufendem Meter hergestelltem Passantenschutztunnel
Menge: 55,000 m

**01.02.0120 Passantenschutztunnel, Gebrauchsüberl.+Wartung**
Gebrauchsüberlassung des Passantenschutztunnels der Vorposition
über die Grundeinsatzzeit in der zugehörigen Position benannt, einschl.
Wartung und eventuell erforderlicher Reparaturen

Montageort:  Straßenseite, öffentliches Straßenland

Abrechnung: je laufendem Meter montiertem Passantenschutztunnel
und angefangener Woche
Menge: 1210,000 mWo

**01.02.0130 Passantenschutzdach+Rieselschutz, 1,50m, liefern+montieren+rückbauen**
Hofseitiger Passantenschutz nach DIN 4420-1 unterhalb des
Fassadengerüstes, einschl. An- und Abtransport, sowie Auf- und Abbau.
Zusätzlich ist der dadurch insgesamt überdeckte Eingangs- bzw.
Durchgangsbereich, einschließlich des Standgerüstes, mit einem
Rieselschutz, z.B. Bautenschutzmatten oder PE-Folie, bis an das
Gebäude zu versehen, um gegebenenfalls herabfallende
Kleinstmaterialien oder Schutt sicher auffangen zu können. Der
Passantenschutztunnel muss die Lasten auf dem darauf errichteten
Fassadengerüstes und der Podesttreppe sicher aufnehmen und in den
Baugrund ableiten können.

Auskragung:  mind. 1,50m
Schutzdachbreite:  mind. 2,50m
Belag: Gerüstbohlen und Rieselschutz
Montageort: Zugänge im Innenhof und Durchfahrt

Abrechnung:  je Stück hergestelltem Passantenschutzdach
Menge: 6,000 Stk

**01.02.0140 Passantenschutzdach+Rieselschutz, 1,50m, Gebrauchsüberl.+Wartung**
Gebrauchsüberlassung des Passantenschutzes der Vorposition
über die Grundeinsatzzeit in der zugehörigen Position benannt, einschl.
Wartung und eventuell erforderlicher Reparaturen

Montageort: Zugänge im Innenhof

Abrechnung:  je Stück montiertem Passantenschutzdach und
angefangener Woche
Menge: 132,000 StWo

**01.02.0150 Dachdeckerfanggerüst**
Ausbau des Arbeitsgerüstes als Fassadengerüst zum Schutzgerüst als
Dachfanggerüst gemäß DIN 4420-1 mit Schutzwand, einschließlich
An- u. Abtransport, sowie Auf- u. Abbau.
Menge: 130,000 m

**01.02.0160 Dachdeckerfanggerüst, Gebrauchsüberl.**
Ausbau des Arbeitsgerüstes als Fassadengerüst zum Schutzgerüst, als
Dachfanggerüst gemäß DIN 4420-1 mit Schutzwand; Verlängerung der
Gebrauchsüberlassung.
Menge: 2860,000 mWo

**01.02.0170 Zulage Erschwernisse durch Balkone**
Zulage für die gesamten Rüstarbeiten für die Integration der
herausstehenden Balkone in die umlaufende Rüstung.
Menge: 12,000 Stk

**01.02.0180 ZUL. Abluftanlage einrüsten**
*** Pauschalposition
Zulage für das Einbinden der Abluftanlage in die
längenorientierte Rüstung.

Höhe: gesamte Fassadenhöhe
Rohrdurchmesser: ca. 50 bis 60 cm
Rohrabstand zur Wand: ca. 10 cm

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Menge: 1,000 psch

#### Abschnitt 01.03 Sonstiges

**01.03.0010 Gerüst, Unterbau mit Bohlen**
Gerüstunterbau für den Ausgleich von Unebenheiten und
Lastverteilung in der Aufstandsfläche der Gerüste.
Höhenausgleich durch Unterlage von Bohlen.

Abrechnungsgrundlage ist die Länge des Gerüstes.
Menge: 130,000 m

**01.03.0020 Absturzsicherung, Innengeländer**
Innengeländer als wandseitigen Seitenschutz bzw. Absturzsicherung am Fassadengerüst, bestehend aus Geländerholm, Zwischenholm und ggf. Bordbrett. Das Geländer ist überall dort anzubringen, wo der Abstand zur Wand mehr als 30 cm beträgt.
Menge: 30,000 m

**01.03.0030 Vorhaltung Innengeländer, zweiteilig**
Vorhaltung Innengeländer der Vorposition.

Montageort:  Fassadengerüst vor großen Öffnungen
Montagezeitpunkt: nach schriftlicher Weisung der
Bau- und Projektleitung
Menge: 660,000 mWo

**01.03.0040 Materialaufzug, 12 kN, h= 24 m**
Materialaufzug mit mehreren Ladestellen, einschl. vorschriftsmäßiger
Sicherung, An- und Abtransport, Montage und Demontage.
Personentransport ist verboten.
Die Entladestellen sind in jeden Obergeschoss auf Höhe des RFB herzustellen.
Der Transport von ca. 3 m langen Material ist stehend zu gewährleisten.

Ladestelle:  je Etage
Anzahl Ladestellen:  4 Stk
Bühnengröße:  min. 1,40 / 1,80 m
Nutzlast:  12 kN
Höhe: 24 m

Stromanschlusswert (A): '.......................................' (Bieterergänzung)
Menge: 1,000 Stk

**01.03.0050 Mietgebühr Materialaufzug, 12 kN, h=24m**
Mietgebühr für Materialaufzug, inkl. Maschinenbruchversicherung;
pro angefangene Woche.

Nutzlast :  12 kN
Mietdauer:  58 Wo
Höhe: 24 m
Menge: 22,000 StWo

**01.03.0060 Etagensicherung mit Schiebegeländer**
Zusätzliche Haltestellen für Aufzug, einschl. vorschriftsmäßiger
Sicherung, An- und Abtransport, Montage und Demontage.

Ausführungsort: nach Rücksprache mit der örtlichen Bauleitung

Fabrikat:  GEDA Comfort-Maxi, oder gleichwertig

Angebotenes Fabrikat: '....................................' (Bieterergänzung)
Menge: 11,000 Stk

**01.03.0070 Etagensicherung, Gebrauchsüberlassung**
Gebrauchsüberlassung der Etagensicherung mit Schiebegeländer
Zusätzliche Gebrauchsüberlassung: 15, bzw. 18 Wochen je nach BA
Menge: 242,000 StWo

**01.03.0080 Zulageposition Personenbeförderung**
Zulageposition zum Materialaufzug für die Zulassung zur
Personenbeförderung.
Menge: 1,000 Stk

**01.03.0090 Vorhaltung Personenbeförderung**
Vorhaltung für Vorposition
Menge: 22,000 StkW

**01.03.0100 Materialaufzug, 5 kN, h= 20 m**
*** Bedarfsposition ohne GB
Materialaufzug mit mehreren Ladestellen, einschl. vorschriftsmäßiger
Sicherung, An- und Abtransport, Montage und Demontage.
Personentransport ist verboten.
Die Entladestellen sind in jeden Obergeschoss auf Höhe des RFB herzustellen.
Der Transport von ca. 3 m langen Material ist stehend zu gewährleisten.

Ladestelle:  je Etage
Anzahl Ladestellen:  8 Stk
Bühnengröße:  ca. 1,40 / 1,60 m
Nutzlast:  5 kN
Höhe: 20 m

Stromanschlusswert (A): '.......................................' (Bieterergänzung)
Menge: 1,000 Stk

**01.03.0110 Mietgebühr Materialaufzug, 5 kN, h= 24 m**
*** Bedarfsposition ohne GB
Mietgebühr für Materialaufzug, inkl. Maschinenbruchversicherung;
pro angefangene Woche.

Nutzlast :  5 kN
Mietdauer:  15 bis 18 Wochen je nach BA
Menge: 22,000 StWo

**01.03.0120 Zulageposition Personenbeförderung, 5 KN**
*** Bedarfsposition ohne GB
Zulageposition zum Materialaufzug für die Zulassung zur
Personenbeförderung.
Menge: 1,000 Stk

**01.03.0130 Baustellentoilette für eigene Leistung**
Baustellentoilette mit Wassertank, 2 mal wöchentliche Reinigng,
Lieferung, Unterhalt, Reinigung/Lehrung und Abtransport
Urinal
Sitztank
Innen abschließbar
Waschbecken mit Fußpumpe
Menge: 2,000 Mt

**01.03.0140 Gerüstkontrollgang**
Ausführen eines wöchentlichen Gerüstkontrollganges einschl.
Beheben kleinerer Mängel wie z.B. Wiedereinhängen des
Seitenschutzes etc.

Ausführung auf Anweisung der örtlichen Bauleitung!
Menge: 22,000 Stk

#### Abschnitt 01.04 Stundenlohnarbeiten

**01.04.0010 Stundensatz Facharbeiter**
*** Bedarfsposition ohne GB
Für evtl. erforderliche Arbeiten, die nicht im Leistungsverzeichnis
erfasst sind und nur auf ausdrückliche Anweisung der Bauleitung
gegen Nachweis zur Ausführung kommen.

Berechnet für: Facharbeiter
Gewerk: Gerüstarbeiten
Menge: 1,000 h

**01.04.0020 Stundensatz Helfer**
*** Bedarfsposition ohne GB
Für evtl. erforderliche Arbeiten, die nicht im Leistungsverzeichnis
erfasst sind und nur auf ausdrückliche Anweisung der Bauleitung
gegen Nachweis zur Ausführung kommen.

Berechnet für: Helfer
Gewerk: Gerüstarbeiten
Menge: 1,000 h

**01.04.0030 Zulage für Arbeiten an Wochenenden (Samstag + Sonntag)**
*** Bedarfsposition ohne GB
Zulage für Arbeiten an Wochenenden (Samstag + Sonntag).

Aufschlag pro Stunde Arbeitseinsatz
(Vorarbeiter / Facharbeiter / Helfer)
Menge: 1,000 h
